# LOS 07 Putzarbeiten
Angebotsaufforderung (GAEB 90, DA83)
Eröffnung: 24.01.18 10:00
Ende der Zuschlagsfrist: 24.01.18
Währung: EUR

## LOS 07 Putzarbeiten
Datum: 24.01.18

*Hinweis*
Allgemeine Baubeschreibung
1. Vorbemerkungen

Der Feuerwehrstützpunkt der freiwilligen Feuerwehr
Reetz  soll erwitert  werden.
Dazu soll in Verlängerung des Sozialteil eine
Fahrzeugunterstand  als  eingeschossiger Anbau  mit
einem symmetrischen  Satteldach mittig errichtet
werden.
Das vorhandene Feuerwehrgerätehaus bleibt ausgenommen
eines Durchbruchs unberührt.

Breite : 11,99 m
Tiefe : 8,23 m
Höhe:  max. 6,14 m

2. Angabe zur Baustelle
2.1 Lage:
- Landkreis Potsdam Mittelmark
- Gemeinde Wiesenburg / Mark
- Ortsteil Reetz
- Gemarkung Reetz

2.2 Vorhandene öffentl. Verkehrswege
- Verbindungsstraße  Grüne Grund Str. und  Zaunweg
Anliegerstraße

2.3. Anschlußmögl. an Ver- und Entsorgungsleitungen
- Wasser unmittelbar im Baufeld vorhanden
- Elektro im Baufeld vorhanden
- eine detaillierte Benennung von Anschlüssen erfolgt
zum Baubeginn

2.4 Lager- und Arbeitsplätze
- direkt im Baufeld

2.5 Gewässer
- keine

2.6 Baugrundverhältnisse
- gemäß Baugrundgutachten - mitteldicht gelagerter Sand

2.7 Schutzbereiche allgemein
- vorh. Feuerwehrgerätehaus
- Straßenanbindungen
- Versorgungsleitungen

2.8 Anlagen im Baubereich
(NUR INFORMATIV DA STÄNDIGE VERVOLLKOMMNUNG!!!!!)
- Anlagen der Edis (Leitungen + Trafostation)
- Deutsche Telekom
- Wasser- und Abwasseranlagen
  mit den dazugehörigen oberirdischen Einbauten

2.9 Verkehr im Baubereich
- geringe Verkehrsbeeinträchtigung durch Anwohner
- Verkehrsbeeinträchtigung durch KITA Betrieb

*Hinweis*
Allgemeine Regelungen des Leistungsverzeichnisses

Alle Positionen beinhalten die fachgerechte Ausführung
der beschriebenen Leistungen, incl. aller
Nebenarbeiten, wenn nicht ausdrücklich anders
beschrieben.

Die fachgerechte Entsorgung aller anfallenden
Materialien aus dem  Rückbau der vorh. Materialien ist
einzukalkulieren.

Für besonders überwachungsbedürftige Rückbaumaterialien
sind entsprechende Entsorgungsscheine beizubringen und
der Bauleitung unverzüglich nach erfolgter Entsorgung
zu übergeben.

Punktfolgen in der Beschreibung des
Leistungsverzeichnisses sind vom Bieter auszufüllen !

Es muß ein Bautagebuch mit üblichen Eintragungen und
dem Nachweis der entsorgten Materialien geführt
werden.

Der Auftragnehmer hat sich vor Ausführung der Arbeiten
mit den ortlichen Gegebenheiten vertraut zu machen.

Zusätzliche Leistungen sind nur nach Zustimmung durch
den Auftraggeber auszuführen.

Nachtragsleistungen, geänderte Leistungen und
Mehrleistungen
sind rechtzeitig und vor Ausführung der Leistung
anzuzeigen.

### 01 Putzarbeiten - innen

*Hinweis*
Die folgenden Forderungen sind mit den Einheitspreisen
abgegolten.
Für die zur Ausführung kommenden Arbeiten gelten folgende DIN-Vorschriften:
Putz, Baustoffe Ausführung  DIN 18 550
Baugipse Blatt 1+2  DIN 11
680
Leichte Trennwände  DIN  4 103
Hängende Drahtputzdecken  DIN  4 121
Gerüstbauordnung  DIN  4
420
Wandbauplatten aus Gips  DIN 18 163
Schaumkunststoffe als Wärmedämmung  DIN 18 164
Faserdämmstoffe für Hochbau  DIN 18 165
Gipskartonplatten  DIN 18 180
Gipskartonplatten im Hochbau  DIN 18 181
sowie alle darüber hinaus gültigen Bestimmumgen und
Vorschriften, sowie die anerkannten Regeln der Baukunst.
Maßgebend für die Nebenleistungen und das Aufmaß ist
die DIN 18 350 und soweit nicht im LV ausdrücklich
etwas anderes bestimmt ist. Werden Einwendungen bezüglich der Ausführungsart erhoben, so sind diese vor
Beginn der Arbeiten schriftlich der Bauführung mitzuteilen.
Holz- und Eisenteile unter Putz sind vorher ohne
Vergütung mit Rabitz oder mit Drahtgewebe zu überspannen. Alle erforderlichen nachträglichen Ein- und
Zuputzarbeiten, auch solche, die nicht im Zuge der
allgemeinen Putzarbeiten durchgeführt werden können,
sind in den Preisen inbegriffen. Bei mehrlagigen
Putzen ist das Anschlagen von Latten, bei Wandöffnungen und ausspringenden Ecken im Einheitspreis
abgegolten. Eckschutz- und andere notwendige Leistungen werden bei vorbeschriebener Putzart nachträglich
gesetzt und eingeputzt. Bei einlagigen Fertigputzen
werden die zum Arbeitsgang erforderlichen Putzleisten
nicht vergütet. Es werden nur Leisten abgerechnet, die
an gefährdeten Stellen benötigt oder angeordnet werden. Soweit Gipsputz, bzw. Kalkputz mit Gipszusatz
ortsüblich ist, sind Naßräume auf jeden Fall in Kalkputz ohne Gipszusatz auszuführen.
Deckenputze, gleich welcher Putzart, müssen fachgerecht aufgebracht werden. Die Putzoberfläche muß
eben, glatt und frei von schattenwerfenden Wellen
sein. Im Zuge des Deckenputzes zu setzende Leisten
werden gesondert vergütet.
Zur Herstellung des Außenputzes sind grundsätzlich
Gerüste, welche der Gewebeordnung entsprechen, zu
verwenden. Die Vorschriften der Bau-Berufsgenossen-
schaften sind bindend einzuhalten.
Das Anbringen des Außenputzes hat bei bedeckter Witterung zu erfolgen. Jede angebrachte Putzlage ist vor
Witterungsunbilden, wie Frost, Schlagregen, direkte
Sonnenbestrahlung etc. kostenlos zu schützen. Vor dem
Auftragen der obersten Sichtputzlage sind auf Wunsch
einige Putzmuster kostenlos anzubringen und nach Be-
urteilung und Festlegung kostenlos wieder zu entfernen. Die oberste Putzlage hat stoßfrei über alle
Gerüstlagen auf der gesamten Gebäudefläche zu erfolgen. Arbeitsunterbrechungen dürfen nur an Gebäudeecken erfolgen.
Ferner ist das sorgfältige Verhängen der Fenster und
das Verwahren anderer Bauteile, wie Türen, Treppen,
Schmiedearbeiten, Heizkörper, Steinarbeiten etc., samt
dem nachträglichen sach- und fachgerechten Reinigen
in den Preisen einzukalkulieren. Besondere Sorgfalt
ist auf den Schutz sämtlicher Beschläge, Fenster- und
Türrahmen aus Aluminium sowie Naturholzteilen aufzuwenden. Es dürfen keine Bauteile kraftschlüssig mit
dem Putz verbunden sein. Alle diese Bauteile sind
durch Leisten, Putzfugen oder zumindest durch einen
Kellenschnitt zu trennen.
Die erforderlichen Innengerüste sind in den einzelnen
Pos. einzukalkulieren. Sämtliche Glasscheiben und
Glasbauteile sind so zu schützen, daß sie auf keinen
Fall durch Mörtel verspritzt werden. Glasscheiben,
welche durch mangelnde Sorgfalt Schaden erleiden,
werden auf Kosten des Unternehmers ausgewechselt. Die
gleiche Regelung bezieht sich auch auf Aluminium etc.
Bei Trockenputzarbeiten mit Gipskartonplatten sind
die werkseitigen Vorschriften, bzw. die Beschriebe des
Leistungsverzeichnisses genauestens zu beachten.
Bei Einbau von Leichtbauwänden in Holz- oder Metallständerwerk mit Gipskartonplatten beplankt, sind die
entsprechenden DIN-Normen, die Werksvorschriften, so-
wie die Pos. des LV zu Grunde zu legen. Leichtbauwände dürfen nicht kraftschlüssig mit den tragenden
Bauteilen verbunden werden. Die Oberfläche aller, mit
Gipskartonplatten ausgeführten Arbeiten sind, wenn
nicht anders angefordert, malerfertig herzustellen. Die
angebotenen Fabrikate sind unbedingt anzugeben.
Etwaige Bedenken von Ausführungen sind unverzüglich
schriftlich anzugeben.
Die im LV angegebenen Einheitspreise bleiben bei
Massenminderungen bestehen. Bei Massenmehrungen kann
ein neuer Einheitspreis vereinbart werden, der unter
dem LV-Preis liegt.
Der Anbieter hat Alternativangebote in einem gesonderten Schreiben einzureichen.
Anteilige Wasser- und Stromkosten sind mit dem Rohbauunternehmer direkt zu verrechnen.
Das Sauberhalten der Baustelle, wie Mörtelreste durch
Reinigen der Putzmaschine, sowie Verpackungsmaterial
und div. Materialreste sind restlos zu beseitigen.
Wird der Bauschutt nicht selbstständig beseitigt,
geschieht dies auf Veranlassung der Bauleitung zu
Lasten des Arbeitnehmers.

Stundenlohnarbeiten
Stundenlohnarbeiten dürfen nur auf ausdrückliche An-
ordnung der örtlichen Bauleitung und Architekten mit
Zustimmung des Bauherrn ausgeführt werden. Die Stundenlohnzettel sind ohne ausdrückliche Anordnung täglich zur Unterschrift vorzulegen. Stundenlohnarbeiten
ohne ausdrückliche Anordnung und schriftliche Bestätigung werden nicht vergütet. Solange auf der Baustelle
Arbeiten zu Festpreisen lt. LV ausgeführt werden,
können Polierstunden im Tagelohn nicht in Rechnung gestellt und auch nicht bezahlt werden.
In den Zuschlägen ist das Vorhalten der Kleingeräte
und Werkzeuge mit eingeschlossen. Zur Ausführung von
einfachen Bauarbeiten dürfen Facharbeiter nicht verwendet und in Rechnung gestellt werden.

*Hinweis*
Bestich (Rapputz)
ist auf Massivwänden und Massivdecken aller Art in
einem Auftrag nur deckend aufzubringen und sauber
überscheibt.
Alle Kanten sind fluchtgerecht anzulegen.

Innenputz ist einlagig als Maschinenputz auszuführen.
Vor dem Auftragen des Mörtels ist der Putzgrud so
vorzubereiten, daß ein dauerhafter Verbund zwischen
Putz und Putzgrund gewährleistet ist. Eventuelle
Beanstandungen des Putzgrundes sind der Bauleitung
unverzüglich anzuzeigen.
Glatte Beton- und Steinflächen sind vor dem
Auftragen des Unterputzes mit einem Mörtel (1 RT Zement
- 3 RT scharfer Sand) anzuspritzen oder mit einem
anderen geeigneten Mittel zur Herstellung der sicheren
Putzhaftung vorzubehandeln.
Bei Putz auf Holzfachwerkswänden ist das Holz mit Pappe
zu verwahren und mit verz. Drahtnetzstreifen, Ziegel
Rabitzgeflecht u. ä. zu überspannen. Der Putzträger
ist nicht auf dem Holzwerk, sondern auf der Ausfachung
zu befestigen.
Es wird nicht gesondert vergütet.

Spachtelputz, 2-5 mm stark ist als Flächenausgleich auf
Wand- und Deckenflächen aus Beton, Gipsdielen,
Gasbeton u. ä. aufzutragen.
Die Oberfläche ist sauber zu glätten. Anschluß- zu
Flächenbehandlungen anderer Art und Zuputzflächen sind
vorher auszumörteln und mit Glasvliesstreifen zu
armieren.

Putzträger sind nach Werksvorschrift mit Verz.
Befestigungsmaterialien auf Beton, Mauerwerk oder Holz
angebracht für Überspannungen von Installationsschlitzen, Durchbrüchen, Ummantelungen von Stahlteilen
und Rohren.
Aufmaß erfolgt vor den Verputzarbeiten.
Die Abnahme ist rechtzeitig vor den Zuputzarbeiten vom
Auftragnehmer zu veranlassen.

Gipsdielen-Wände sind aus Vollgipsplatten für nichttragende Wände, einschl. aller Aussparungen und
Türstürze, einschl. Schließen der Elektroschlitze,
nach DIN 18 163 auszuführen.
Die Wand- und Fußbodenanschlüsse sind schalldämmend
auszuführen und werden nicht gesondert vergütet. Nach
Abschluß der Arbeiten ist die Baustelle besenrein zu
verlassen. Die Beseitigung von Abfallstoffen jeglicher
Art obliegt dem Auftragnehmer und wird nicht gesondert
vergütet.

*Hinweis*
Innenputz auf Mauerwerk aller Art, Beton und
Putzträger fix und fertig angebracht, einschl. der
Untergrundvorbehandlung.

Die Prüfung des Untergrundes auf Eignung der
geforderten Putzart nimmt der Auftragnehmer
eigenverantwortlich vor. Eventuelle Bedenken gegen
die Ausführungsart müssen vor der Leistungsausführung
schriftlich der Bauleitung mitgeteilt werden.

Das Mischungsverhältnis der Putze entspricht der
einschlägigen DIN-Vorschriften.

Die DIN 18350 Putz, Baustoffe und Ausführung ist genau
zu beachten.
Die Decken und Wände sind sauber und gerade
auszuziehen. Unebene Flächen und krumme Ecken werden
von der Bauleitung nicht abgenommen. Das Anputzen der
Fußleisten und Fensterbänke, Fliesen usw. ist mit
einzurechnen und wird nicht besonders vergütet.
Solle es erforderlich sein, daß Flächen vorher geputzt
werden müssen, so ist das ohne Mehrkosten
durchzuführen.
Arbeiten und Gegenstände, die von anderen Firmen
ausgeführt werden, sind zu schützen und notfalls
kostenlos zu reinigen.

**01.10 Untergrund prüfen**
Zustand des Untergrundes bestehend aus
vorh. Kalkputz  sorgfältig prüfen,
schadhafte Stellen  kennzeichnen zum entfernen.
Einheit: psch

**01.20 Fenster / Türen abdecken**
mit Folie zum Schutz vor Verschmutzung und
Staubausbreitung

incl. Vorhaltung

Folienstärke: 0,5 mm
Menge: 5,000 m2

**01.30 Kalkputz, 2-lagig, IW**
Kalkputz, zweilagig, im Innenbereich.
Putzgrund : Ziegel
Mörtelart : GP (Normalputzmörtel EN
998-1)
Putzgrundvorbereitung : Spritzbewurf CS
IV (P III)
Unterputz : Mörtelgruppe CS I (P Ib)
Oberputz : Feinputz CS I (P Ib)
Oberfläche : abgerieben und gefilzt

Putzdicke : 15  - 20 mm
Bauteil : Wände

liefern und einbauen.
Menge: 100,000 m2

**01.40 Kalkputz, 2-lagig, innen, Leibungen**
Kalkputz, zweilagig, im Innenbereich.
Putzgrund : Ziegel
Mörtelart : GP (Normalputzmörtel EN
998-1)
Putzgrundvorbereitung : Spritzbewurf CS
IV (P III)
Unterputz : Mörtelgruppe CS I (P Ib)
Oberputz : Feinputz CS I (P Ib)
Oberfläche : abgerieben und gefilzt
Putzdicke : 15 mm
Bauteil : Leibungen
Leibungstiefe :  bis 170 mm

liefern und einbauen.
Menge: 9,000 m

**01.50 Putzträger, Wandschlitze, bis 240 mm**
Putzträgerstreifen aus verzinktem
Putzträgergewebe mit eingezogener
Kartoneinlage,
zum Überspannen von
Wandschlitzen und Materialübergängen

Breite : bis  250 - 1000 mm
Menge: 1,000 m2

**01.60 Putzträger aus Armierungsgitter**
Putzträger aus Armierungsgitter
feuerverzinkt, mit durchbrochenen Rippen,
zur Überspannung rissegefährderter Untergründe
wie Schlitze und Dämmungen, einschließlich geeigneter
Befestigungsmittel. Armierungen sind mit mindestens
15 mm Putzüberdeckung kraftschlüssig herzustellen.
Stöße mit mind. 10 cm Überlappung.
Fabrikat: Armanet, Bekaert GmbH

Angeb. Fabrikat:
........................................
Menge: 1,000 m2

**01.70 Gewebeeinlage**
Gewebeeinlage
aus glasfaser Putzträger

zum Überspannen von
Wandschlitzen und Materialübergängen

Breite : bis  250 - 1000 mm
Menge: 2,500 m2

**01.80 Eckschutzschienen, verzinkt, Leibungen**
Eckschutzwinkel aus verzinkten Drähten
in verschiedenen Längen an Leibungen  im
Innenbereich mit Befestigungsmittel,
nach Wahl des Auftragnehmers.
Putzdicke : bis 15 mm

Angeb. Fabrikat : '...................................'
Menge: 26,600 m

**01.90 Eckschutzwinkel, verzinkt, Innenputz**
Eckschutzwinkel aus verzinkten Drähten
in verschiedenen Längen an Kanten im
Innenbereich mit Befestigungsmittel,
nach Wahl des Auftragnehmers.
Putzdicke : bis 15 mm

Angeb. Fabrikat : '...................................'
Menge: 26,600 m

**01.100 Wandschlitze 25 cm**
Wandschlitze bis 25 cm breit,
ca. 15 cm tief, nach der Leitungsverlegung
mit Glaswolle ausstopfen, mit Streckmetall
überspannen und mit Zementmörel
durchdrücken und überziehen.
Menge: 1,000 m

**01.110 Wandschlitze 20 cm**
Wandschlitze bis 20 cm breit,
ca. 10 cm tief, nach der Leitungsverlegung
mit Glaswolle ausstopfen, mit Streckmetall
überspannen und mit Zementmörel
durchdrücken und überziehen.
Menge: 1,000 m

**01.120 Wandschlitze 15 cm**
Wandschlitze
bis 15 cm breit,  ca.  5 cm tief,
nach der Leitungsverlegung
überputzen und mit Gewebe
überspannen und mit Zementmörel
durchdrücken und überziehen.
Menge: 1,000 m

**01.130 Wandschlitze 10 cm**
Wandschlitze
bis 10 cm breit,  ca.  5 cm tief,
nach der Leitungsverlegung
überputzen und mit Gewebe
überspannen und mit Zementmörel
durchdrücken und überziehen.
Menge: 1,000 m

**01.140 Wandschlitze 5 cm**
Wandschlitze
bis 5 cm breit,  ca.  5 cm tief,
nach der Leitungsverlegung
überputzen und mit Gewebe
überspannen und mit Zementmörel
durchdrücken und überziehen.
Menge: 1,000 m

**01.150 Einbauelemente einputzen**
Einbauelemente in Wänden
wie Unterverteilungen, Heizungsverteilungen etc.
mit Kalkputz einputzen incl. Anarbeitung an den
Bestand.

Abmaße Einbauteile

Breite. bis 50 cm
Höhe:  bis 50 cm
Menge: 1,000 St

**01.160 Fenster einputzen nachträglich**
*** Bedarfsposition ohne GB
nachträgliches Einputzen  von Fenster
nach Ausbau und  Wiedereinbau
von Fenster - Elementen
incl. Fensterbretter
Wandstärke gesamt bis 38 cm
Menge: 10,000 m

**01.170 Türen einputzen nachträglich**
*** Bedarfsposition ohne GB
nachträgliches Einputzen  von Türen
nach Ausbau und  Wiedereinbau
von Tür - Elementen
Putzbreiten bis  30 cm
Menge: 10,000 m

### 02 Putzarbeiten Fassade

**02.10 Schutz vorhandener Bauteile**
Schutzabdeckung der angrenzenden
Bauteile wie Öffnungen, Geh- und Fahrwege,

zu schützende Fläche beträgt ca. 100
 m² incl. Fenster / Türen
Einheit: psch

**02.20 Untergrund prüfen**
Zustand des Untergrundes bestehend aus
vorh. Mauerwerk sorgfältig prüfen,
schadhafte Steine kennzeichnen zum entfernen.
Einheit: psch

**02.30 Musterfläche ansetzen**
*** Bedarfsposition ohne GB
Bedarfsposition

Musterfläche 1,0 x 1,0 m ansetzen mit Unterputz und
Oberputz.
Die Oberflächenbehandlung des Oberputzes erfolgt nach
Vereinbarung. Für die Anfertigung der Musterfläche ist
ein
Putzer
zur Verfügung zu stellen, der später der Putzkolonne
angehören wird.
Menge: 1,000 St

**02.40 Sturzbereiche dämmen**
*** Bedarfsposition ohne GB
Ausfüllung der Fehlstellen im Bereich der
Stahlbetonstürze
mit einer Tiefe von 14 cm
bis zur Mauerwerksoberfläche mittels
Fassadendämmplatte - Mineralwolle
zur Aufbringung des nachfolgend beschriebenen
Putzsystems

liefern und nach Herstellerangaben anbringen
Menge: 1,000 m2

**02.50 Außenputz, komplett eingefärbt**
Außenputz liefern und anbringen nach DIN 18550,
bestehend aus:
-Unterputz, 20 mm dick, Mörtelgruppe P 2
 Der Putzuntergrund ist zu reinigen, Betonflächen
 sind abzubürsten und nach Bedarf anzunässen, offene
 Fugen sind zu schließen, Leichtbauplattenverkleidungen
 und rißgefährdete Anschlüsse sind mit Rippenstreckmetall zu überspannen und mit Zementmörtel
 vorzuspritzen.
 Vor Beginn der Arbeiten sind Haustüren, Fenster,
 Fensterbänder,  Gesimse etc.
 sorgfältig abzukleben. Es ist darauf zu
 achten, daß die Fenster- und Türrahmen nicht durch
 Klammern oder sonstiges beschädigt werden.
-Oberputz, mit Reibeputzcharakter als
 Glattputz,
 als Spritzbewurf mit werksgemischter, eingefärbter,
 Edelputzmischung auf beschr. Unterputz aufbringen.
 Mörtelgruppe P 2 b,
incl. Egalisationsanstrich;
-Farbeinmischung beige (abgetönt nach Bestand ).
 Körnung nach Wahl des Auftraggebers
-Anschlagen von Kanten, Leibungen, Sockelrücksprüngen,
 eine evtl. erforderliche Aufbrennsperre sind in den
 Einheitspreis einzurechnen.

Vorhandener Putzgrund: siehe Vorbemerkungen

Angegeb. Fabrikat:.......................
Menge: 125,000 m2

**02.60 Flächenarmierung - Gewebe**
*** Bedarfsposition ohne GB
Armierungschicht zur Risüberbrückung
auf Außenwand wie folgt einbauen:

- Armierungsmörtel nach Werksvorschrift auftragen
- in frischer Schicht Armierungsgewebe bahnenweise
einbetten (Stoßüberlappung > = 10 cm)
- volldeckend Überspachtelung der Gewebeschicht frisch
in frisch und abreiben ohne Sinterhaut
Schichtdicke : 3 - 4 mm

Angeb. Fabrikat:  ...........................
Menge: 125,000 m2

**02.70 Putzträger aus Armierungsgitter**
Putzträger aus Armierungsgitter
feuerverzinkt, mit durchbrochenen Rippen,
zur Überspannung rissegefährderter Untergründe
wie Schlitze und Dämmungen, einschließlich geeigneter
Befestigungsmittel. Armierungen sind mit mindestens
15 mm Putzüberdeckung kraftschlüssig herzustellen.
Stöße mit mind. 10 cm Überlappung.
Fabrikat: Armanet, Bekaert GmbH

Angeb. Fabrikat:
........................................
Menge: 5,000 m2

**02.80 Gewebearmierung**
Gewebearmierung
zur Überspannung rissegefährderter Untergründe
wie Öffnungsüberdeckungen; Schlitze und Dämmungen
liefern und in Armierungsmörtel eingebettet
einbauen

Angeb. Fabrikat:
........................................
Menge: 5,000 m2

**02.90 Leibungen, Außenwandputz glatt**
Leibungsputz für Fenster und Türen im
Außenbereich herstellen.
Mörtelart : wie Pos Außenputz

Putzgrund : Mauerwerk
Leibungstiefe : bis 130 mm
Oberfläche : glatt
Menge: 9,000 m

**02.100 Leibungen, Außenwandputz glatt**
Leibungsputz für Fenster und Türen im
Außenbereich herstellen.
Mörtelart : wie Pos Außenputz

Putzgrund : Mauerwerk
Leibungstiefe : bis 370  mm
Oberfläche : glatt
Menge: 18,000 m

**02.110 Fensterbänke nachträglich anputzen, Zulage**
*** Bedarfsposition ohne GB
Anputzen der Fensterbänke
bei nachträglichem Einbau der Fensterbänke
in Angleichung an den
angrenzenden Putz.
Menge: 2,500 m

**02.120 Putz- und Sockelkante, außen**
Putz- und Sockelkante,
inkl. Putzprofil,
Außenputz.
Putzprofil : '.............'

liefern und einbauen
Menge: 42,000 m

**02.130 APU Leisten**
an Fenster und Türen
liefern und einbauen
Menge: 9,000 m

**02.140 Kantenprofil, Edelstahl, Außenputz**
*** Bedarfsposition ohne GB
Kantenprofil aus Edelstahl im
Außenbereich.
Bauteil : Wand
Angeb. Fabrikat : '.....'
Menge: 12,000 m

**02.150 Zementputz, 2-lagig, außen, erdberührt**
Zementputz, zweilagig,
an Außenwänden im erdberührten
Außenwandbereich und Sockel
auf Abdichtungen
liefern und anbringen

als Träger von Beschichtungen.
Putzgrund : Mauerwerk
Mörtelart : GP (Normalputzmörtel EN
998-1)
Mörtelgruppe : CS IV (P III)
Oberfläche : glatt verrieben

Putzdicke : 20 mm
Menge: 12,000 m2

### 03 Leistungen zum Nachweis

*Hinweis*
Stundenlohnarbeiten, die eventuell anfallen, sind vor
Arbeitsbeginn anzuzeigen und innerhalb von drei
Arbeitstagen bescheinigen zu lassen oder innerhalb
einer Woche an die Bauleitung zu schicken.

Später vorgelegte Rapportzettel können nicht
anerkannt werden.

Meister, Vorarbeiter und Kundendienstmonteure werden
mit den Stundensätzen für Facharbeiter vergütet.
In den Sätzen sind Auslösung sowie sämtliche Zulagen
enthalten.

Alle auf Nachweis auszuführenden Arbeiten werden bis
zur Fertigstellung der Anlage zu diesen Preisen
vergütet, Material wird zu den Angebots-Lieferpreisen
vergütet !

**03.10 Facharbeiterstunden**
*** Bedarfsposition ohne GB
Facharbeiterstunden für Arbeiten auf Anordnung der
Bauleitung einschl. aller Nebenkosten.
Menge: 1,000 h

**03.20 Helferstunden**
*** Bedarfsposition ohne GB
Helferstunden wie vor.
Menge: 1,000 h

USt %: 16,35
